# Messe-Pirmasens
Angebotsaufforderung (GAEB 90, DA83)
DV-Nummer: 260414
Währung: EUR

## Innenputz & Maler
Datum: 30.09.26

*Hinweis*
Globale Angaben zum Bauvorhaben

Name und Anschrift des Auftraggebers
Messe Pirmasens GmbH Zeppelinstraße 11
66953 Pirmasens
vertreten durch Herrn Guido Frey

Beschreibung des Bauvorhabens
Umbau der Messehalle 5B zum Stadtarchiv der Stadt
Pirmasens

Weitere Angaben
Ein SiGeKo ist durch den AG beauftragt.
Durch den SiGeKo wird eine Baustellenordnung übergeben.

Angaben zur Baustelle

Anschrift der Baustelle
Zeppelinstraße 11
66953 Pirmasens

Lage des Grundstücks
Der Gebäudekomplex der Messe Pirmasens befindet sich
am östlichen
Rand der Stadt Pirmasens nahe der B10 gelegen. Die
Erschließung
des Gebäudes befindet sich auf der Ostseite des
Gebäudes,
ebenerdig im 4. UG. Der Hauptzugang zur Verwaltung auf
der
Westseite liegt aufgrund der steilen Hanglage im
Erdgeschoss, ist
jedoch zur Andienung der Baustelle irrelevant. Die
Zufahrt zum
Gelände für Baufahrzeuge und Handwerker ist durch ein
Tor aus der
Zeppelinstraße zu erreichen.

Umgebungsbedingungen
Die Maßnahme in Pirmasens findet im 2. UG eines
8-stöckigen
Gebäudekomplexes statt, welcher in Teilen stetig
genutzt wird.
Die Erschließung erfolgt über einen Aufzug aus dem 4.
UG, welcher
ebenfalls für den Materialtransport genutzt werden
kann. Der Aufzug
verfügt über nutzbare Innenmaße von ca. b = 2,425 m /
l = 4,06 m
(ohne Lichtschranke) / h = 2,495 m (Aufzugsfläche ca
10m²). Die
maximale Traglast beträgt 3.000 kg. Dieser ist in der
Parkebene von
außen zu beladen und mündet in der Ebene der Maßnamhe
direkt im
Baufeld. Personenzugang kann zudem über das
Treppenhaus der
Messe gewährleistet werden. Hierbei ist die
gleichzeitige Nutzung
durch den anderweitigen Betrieb des Gebäudes zu
berücksichtigen,
Material- und Gerätetransporte über diese Wege sind
nur nach
ausdrücklicher Genehemigung durch den Bauherrn
zulässig.
Alle allgemein zumutbaren Maßnahmen für den Schutz
angrenzender
Bauteile sind im Rahmen der nachfolgenden
Leistungbeschreibung mit
einzukalkulieren und werden nicht gesondert vergütet,
sofern diese
nicht als eigene Leistungsposition beschrieben sind.

Zufahrtmöglichkeiten
Von der B10 kommend, ist die Ausfahrt Richtung
Pirmasens Centrum /
Messe zu nehmen, um im Straßenverlauf rechts auf die
Zeppelinstraße einzubiegen.
Nach etwa 75m führt erneut rechts eine Abfahrt auf das
Gelände/ die
Stellplätze der Messe unterhalb des Gebäudes, welche
für die
Baumaßnahme zu nutzen sind. Schlüssel zum Einfahrtstor
werden im
Rahmen der Beauftragung gegen Unterschrift an die
jeweiligen Firmen
ausgegeben. Die Firmen übernehmen innerhalb Ihrer
Einsatzzeiten vor
Ort die Verantwortung, dass der Zugang nach Ein- oder
Ausfahrt, vor
allem beim täglichen Verlassen der Baustelle
verschlossen ist.

Anzahl und Höhe des Gebäudes
Es handelt sich bei dem Gebäudekomplex der Messe um ein
8-stöckiges Bauwerk mit einer Gesamthöhe von 36,60m,
unterschiedlicher Nutzungen.
Das Gebäude endet mit der Atikka bei +15,70m über
Gelände.
Neben der Verwaltung in den Geschossen
- EG (OK FFB bei +/- 0,00m)
- bis OG2 (OK FFB +8,55m)
ist vor allem die Wasgauhalle im 1. UG,
unmittelbar über dem Umbaubereich, auch über den
Zeitraum des
Umbaus u.a. durch den Schulbetrieb genutzt.

Die bestehenden Messehalle 5B, welche im Zuge der
Baumaßnahme umzunutzen ist,
befindet sich im 2. UG des Gebäudes bei -8,70m OKRF
Der Baustellenzugang erfolgt vom
Parkplatz in der Ebene des 4.UG, bei -20,90m OK FFB.
Zur Einbringungen von Material und Gerätschaften kann
ein Aufzug
zwischen den beiden Geschossen genutzt werden. Der
Aufzug kann
im 4. UG Parkplatzseitig beladen und im Baufeld des 2.
UG entladen
werden. Ein Quertransport innerhalb der Gebäudeebenen
selbst ist
somit nicht notwendig.

Verkehrsverhältnisse, freizuhaltende Flächen
Es stehen auf der Ostseite des Grundstückes der Messe
im 4. UG
ausreichend Parkplätze für die ausführenden Firmen zur
Verfügung.
Während der Bauphase ist dafür zu sorgen, dass
Verkehrsflächen für
den Baustellenverkehr und die Anlieferung von
Baumaterialien an den
Aufzug frei zu halten sind. Gleiches gilt für die
Feuerwehrumfahrung.
Das Parken, sowie Materiallagerungen sind nur in
ausgewiesenen
Flächen erlaubt.

Transportwege der Baustoffe auf der Baustelle,
Lagerflächen
Es sind gemäß der Anlage zum Leistungsverzeichnis
Baustelleneinrichtungsflächen vorgesehen.
Diese Flächen befinden sich einerseits im Außenbereich
des 4. UG,
sowie unmittelbar innerhalb des Baufeldes im 2. UG.
Beide Flächen sind mitteles Aufzug verbunden. Dieser
dient innerhalb
der Maßnahme als Transportweg benötigter Materialen und
Gerätschaften. Sonstige Verkehrswege innerhalb des
Gebäudes
dienen lediglich dem Personenzugang und sind frei von
Materialien
o.Ä. zu halten.

Zur Nutzung überlassene Flächen und Räume
Der AG stellt Baustelleneinrichtungsflächen zur
Verfügung. Diese
Flächen können vom AN in Abstimmung mit der Bauleitung
und
anderen Baugewerken teilweise genutzt werden.
Einerseits können hierzu Stellflächen im Außenbereich
des 4.
Untergeschosses, sowie Teilflächen innerhalb des
Baufeldes im
Inneren des 2. UG genutzt werden.Es besteht kein
verbindlicher
Anspruch auf eine bestimmte Flächengröße oder Lage
innerhalb der
BE-Fläche. Die erforderliche Lagerfläche des AN soll
auf ein
notwendiges Minimum begrenzt werden. Abschließbare
Magazine oder
Lagerflächen sind sofern es diese bedarf vom AN im
Rahmen seiner
BE-Kosten entsprechend einzukalkulieren.

Baugrund
entfällt

Schadstoffe
Die ausgeschriebenen Leistungen basieren auf dem
derzeit bekannten
Schadstoffbestand, sowie dem der Ausschreibung
beiliegenden
Gutachten untersuchter Bauteile.

Entsorgung von Abfall nach DIN 18299
Die Entsorgung von Abfall nach den Abschnitten 4.1.11
und 4.1.12 ATV, DIN 18299 hat umgehend, spätestens
täglich zum
Abschluss der jeweiligen Arbeiten, zu erfolgen. Eigene
Abfälle hat der
AN immer arbeitstäglich von der Baustelle zu entfernen
und auf eigene
Kosten zu entsorgen. Abfälle, die durch Abbruch- und
Rückbauarbeiten entstehen, sind sortiert und stofflich
getrennt zu
entsorgen. Nachweislich unbefugt entsorgte
Eigenabfälle des AN
werden gegen Nachweis durch den AG entsorgt und mit der
unbestrittenen Forderung des verursachenden AN
verrechnet. Bei der
Entsorgung von Abfällen ist die Verordnung über die
Bewirtschaftung
von gewerblichen Siedlungsabfällen und von bestimmten
Bau- und
Abbruchabfällen (Gewerbeabfallverordnung - GewAbfV) in
ihrer
gültigen Fassung zu beachten. Durch den AN ist ein
Abfallkonzept zu
erstellen und vor Baubeginn beim AG zur Prüfung und
Freigabe
vorzulegen. Zudem sind die einschlägigen gesetzlichen
Vorschriften
sowie technischen Regeln einzuhalten. Entsprechende
Nachweise
sind dem AG auf Verlangen vorzulegen.

Schutz von Grünflächen
Sämtliche Grünflächen im nichtöffentlichen Straßenraum
im Bereich
des Baufeldes sind zu schützen. Für Schäden an den
Bepflanzungen
außerhalb des unmittelbaren Baufeldes haften die
Verursacher.

Schutz vorhandener Einrichtungen oder Bauteile
(Art und Umfang)
Sämtliche vorhandene Bauteile des Bestandsgebäudes,
sowie die
Transport- und Zugangswege innerhalb des Bestandes
sind vor
Beschädigungen vollumfänglich zu schützen.

Hindernisse im Erdreich
entfällt

Vermutete Kampfmittel im Bereich der Baustelle
entfällt

Baustellenordnung
Durch den SiGeKo des AG wird eine Baustellenordnung
erlassen.
Diese wird dem AN vor Baubeginn im Rahmen der
Einweisung
übergeben und ist in vollem Umfang zu beachten.

Besondere Anforderungen an die Bauausführung
Normale Anforderungen an die Luftdichtheit. Im gesamten
Baustellenbetrieb dürfen nur solche Baustoffe und
Bauhilfstoffe
verwendet werden, die keine schädlichen Stoffe
ausgasen oder
Schadstoffe an die Umwelt abgeben.

Lärmarme Baustelle
Seitens des Gesetzgebers existieren maximale Lärmpegel
die bei
Baustellen einzuhalten sind. Der Auftragnehmer
verpflichtet sich alle
erforderlichen Maßnahmen umzusetzen, um die vom
Gesetzgeber
festgelegten maximale Lärmpegel der Baustelle
einzuhalten
(schallgedämmte Maschinen, Schallschutzmaßnahmen,
etc.). Der
Auftragnehmer verpflichtet sich außerdem seine
Mitarbeiter in der
Umsetzung der erforderlichen Maßnahmen zur
Lärmreduzierung zu
schulen beziehungsweise einzuweisen und dem AG einen
Nachweis
über die erfolgte Durchführung dieser Schulung /
Einweisung
zukommen zu lassen.

Staubarme Baustelle
Die Entstehung von Staub auf der Baustelle oder durch
die Baustelle
ist so weit wie möglich zu verhindern. Der
Auftragnehmer verpflichtet
sich zur Umsetzung wirksamer Staubschutzmaßnahmen
während der
Ausführung seiner Leistungen, insbesondere durch:
- Einsatz von Maschinen mit Absaugvorrichtung,
- Abtrennung der Arbeitsbereiche mit Staubentstehung,
- Anwendung von Nassverfahren bzw. Befeuchtung.
Alle Anlagen und Maßnahmen zum Staubschutz sind
regelmäßig zu
warten und instand zu halten. Der Auftragnehmer
verpflichtet sich
außerdem, seine Mitarbeiter hinsichtlich der
erforderlichen
Maßnahmen zur Staubreduzierung zu schulen bzw.
einzuweisen und
dem Auftraggeber einen Nachweis über die erfolgte
Durchführung der
Schulung / Einweisung vorzulegen.
Bei staubintensiven Arbeiten ist zudem die BMA
(Brandmeldeanlage)
rechtzeitig zu berücksichtigen. Der Auftragnehmer hat
den
Hausmeister vor Beginn der Arbeiten entsprechend zu
informieren;
eine gegebenenfalls erforderliche Abschaltung der BMA
für die Dauer
der Arbeiten erfolgt durch den Hausmeister.

Angaben zur Ausführung Termine und Fristen
Geplanter Ausführungsbeginn und Ausführungsende gemäß
den
Vergabebedingungen des AG, sowie dem der Ausschreibung
beiligenden Rahmenterminplan

Laufender Betrieb
Aufgrund der Nutzung der weiteren in Betrieb
befindlichen
Gebäudeteile der Messe sind Staubbildung zu
reduzieren. Im Hinblick
auf die Sicherheit baustellenfremder Personen ist die
Baustellensicherung stets geschlossen zu halten.
Baustellenfremde
Personen sind nach Möglichkeit auf die
Sicherheitsrisiken hinzuweisen
und zum Verlassen der Baustelle aufzufordern.
Darüber hinaus ist zu berücksichtigen, dass in der
gegenüberliegenden Halle 6B, welche über das Foyer
zugänglich ist,
insbesondere an Vormittagen die Jugendverkehrsschule
betrieben
wird. Hierbei bewegen sich täglich mehrere
Grundschulklassen im
Bereich des Gebäudekomplexes. Auf erhöhte Sorgfalt
hinsichtlich
Baustellenlogistik, Verkehrsführung, Lärm-, Staub- und
Sicherheitsmaßnahmen ist daher besonders zu achten. Der
Baustellenbetrieb ist entsprechend umsichtig zu
organisieren.

Baustelleneinrichtung
Vor Beginn der Arbeiten hat der Auftragnehmer einen
Baustelleneinrichtungsplan zu erstellen und dem
Auftraggeber bzw.
der Bauleitung zur Prüfung und Freigabe vorzulegen. Der
Baustelleneinrichtungsplan hat insbesondere Angaben zu
Lagerflächen, Verkehrswegen, Materialtransporten,
Baustellenzugängen, Sicherungsmaßnahmen sowie
gegebenenfalls
erforderlichen Schutzmaßnahmen gegenüber dem laufenden
Betrieb
zu enthalten. Die Vorgaben des dem Leistungsverzeichnis
beiliegenden Baustelleneinrichtungsplans sowie die
Anforderungen
aus der Baustellenordnung des SiGeKo sind hierbei
vollumfänglich zu
berücksichtigen. Sofern nicht ausdrücklich anders
beschrieben, sind
die hierfür entstehenden Kosten in die Einheitspreise
einzukalkulieren.

Gerüste, Sicherheitsmaßnahmen
Für seine Leistungen notwendige Gerüste, Hebezeuge oder
Hubbühnen sind vom AN im eigenen Ermessen an die
Baustelle zu
liefern und zu verwenden. Wenn nicht anders
beschrieben, sind die
dafür entstehenden Kosten in die Einheitspreise
einzukalkulieren.

Nicht genormte Baustoffe
Nicht genormte Baustoffe dürfen nicht verwendet
werden. Mitgeltende
Normen, Regeln der Technik Neben dem
Leistungsverzeichnis gelten
die anerkannten Regeln der Technik und die VOB/C in
allen die
nachfolgenden beschriebenen Leistungen betreffenden
Teilen.

*Hinweis*
Beschreibung der Leistung
Gegenstand der Ausschreibung sind die Innenputz- und
Malerarbeiten
für den Umbau der Messehalle 5B zum Stadtarchiv der
Stadt
Pirmasens.

Betriebsbedingungen
Die Baustelleneinrichtung für die eigenen Leistungen
ist vom AN unter
dem entsprechenden Titel zu kalkulieren und für die
Dauer der eigenen
Arbeiten vor Ort vorzuhalten.

Planung und Ablauf
Nach Auftragserteilung hat der Auftragnehmer innerhalb
der
vorgebenen Zeit lt. Rahmenterminplan die
Ausführungsunterlagen in
Form von Werkszeichnungen, Materialkennwerten,
Produktdatenblätter
etc. vorzulegen.
Der Auftraggeber hat hierfür die notwendigen Auskünfte
zu erteilen.

*Hinweis*
Anlagen

Den Ausschreibungsunterlagen liegen folgende
Unterlagen bei:

Leistungsbeschreibung des Gewerkes
Planunterlagen in verschiedenen Maßstäben
gesamtes Brandschutzkonzept
Rahmenterminplan
Schadstoffuntersuchung

*Hinweis*
Allgemeiner Hinweis auf die technischen Regeln

Ausdrückliche Verwendung der allgemein anerkannten
Regeln der
Technik

Bei Widersprüchen innerhalb dieser
Leistungsbeschreibung sind
immer die allgemein anerkannten Regeln der Technik als
verbindlich
vereinbart anzusehen, sofern anderes nicht
ausdrücklich vertraglich
vereinbart wird. Auf eine ggfls. fehlerhafte Erwähnung
einer veralteten
Norm kann der Bieter sich insofern nicht berufen,
sondern muss die
Einheitspreise so kalkulieren, dass die Leistung den
allgemein
anerkannten Regeln der Technik entspricht.

Nachtragsangebote, die auf der Grundlage eines etwa
fehlerhaften
Normenverweises eingereicht werden, werden vom
Auftraggeber nicht
anerkannt.

Die VOB/C DIN 18299 ff. sind immer maßgeblich, sofern
bei einzelnen
Positionen oder im Ganzen nicht ausdrücklich etwas
anderes
vereinbart wird.

Weiterhin gelten die (ATV)
DIN18350 - Putz- und Stuckarbeiten
DIN18363 - Maler- und Lackierarbeiten
DIN 18366 - Tapezierarbeiten

### Titel 00 Arbeitsvorbereitung

**00.1 Baustelleneinrichtung**
Die Baustelleneinrichtung für alle nachgenannten
Leistungen ist
nach den Erfordernissen zu erstellen, vorzuhalten und
wieder
abzubauen.
Die für die Durchführung der Arbeiten erforderlichen
Geräte und
Einrichtungen sowie Lager- und Arbeitsplätze, alle
auch sonst
nicht genannten Geräte und Arbeitsmaterialien, die zur
kompletten Baustelleneinrichtung gehören, sind zu
liefern,
aufzustellen, nach Abschluss der Arbeiten restlos
abzubauen
und abzutransportieren. Die Säuberung der Baustelle
und die
fachgerechte Entsorgung ist mit einzukalkulieren.

Einrichten der Baustelle für sämtliche in der
nachfolgenden
Leistungsbeschreibung aufgeführten Leistungen, mit
folgenden,
in den Einheitspreis einzurechnenden Leistungen, die
für das
Bauvorhaben gebraucht werden:
- Herrichten der erforderlichen Lager- und
Arbeitsflächen
  und deren Sicherung,
- Gerätekosten,
- Maschinenkosten,
- Lohnkosten,
- Personalkosten,
- alle sonstigen Kosten, die der AN zur ordnungsgemäßen
  Durchführung der Bauaufgabe zu erbringen hat,
- Räumen der Baustelle von der Baustelleneinrichtung
des AN
  nach Durchführung seiner Leistungen. Die Gelände- und
  Bodenflächen,auf denen sich die Baustelleneinrichtung
  und Materiallagerung befunden hat sind in den
ursprünglichen
  Zustand zurückzuführen.
- Materialcontainer,
- Hebegerät (Mobilkran etc.),
- Geräte zum Materialtransport,
- tägliche Reinigung.

Sämtliche Maßnahmen, die der Unfallverhütung dienen
und den
bauaufsichtlichen, straßenbauaufsichtlichen, verkehrspolizeilichen sowie berufsgenossenschaftlichen und
örtlichen
Angaben entsprechen, einschl. Beantragung und Gebühren.

Bereitstellen von persönlicher Schutzausrüstung.

Schutz und Sicherung öffentlichen sowie privaten
Eigentums vor
Beschädigung und Verschmutzung.
Alle öffentlichen Straßen sind unverzüglich von
Verschmutzungen durch den Baustellenbetrieb zu
reinigen.
Menge: 1,000 psch

**00.2 Aufbauen fahrbare Arbeitsbühne 2kN/m2 H 3-4m**
STLB-Bau 2026-04 001
Aufbauen fahrbare Arbeitsbühne DIN EN 1004-1,
Lastklasse 3
(2 kN/m2), Höhe der Arbeitsplattform über 3 bis 4 m, im
Gebäude.
Menge: 1,000 St

**00.3 Umsetzen fahrbare Arbeitsbühne 2kN/m2 H 3-4m**
STLB-Bau 2026-04 001
Umsetzen fahrbare Arbeitsbühne DIN EN 1004-1,
Lastklasse 3
(2 kN/m2), Höhe der Arbeitsplattform über 3 bis 4 m, im
Gebäude, Länge des waagerechten Transportweges im
Mittel
bis 25 m.
Menge: 10,000 St

**00.4 Abbauen fahrbare Arbeitsbühne 2kN/m2 H 3-4m**
STLB-Bau 2026-04 001
Abbauen fahrbare Arbeitsbühne DIN EN 1004-1,
Lastklasse 3
(2 kN/m2), Höhe der Arbeitsplattform über 3 bis 4 m, im
Gebäude.
Menge: 1,000 St

**00.5 Schutzabdeck. Bodenfläche Vlies herstellen beseitigen**
STLB-Bau 2026-04 034
Schutzabdeckung der Bodenfläche, aus Estrich,
Zementestrich,
Abdeckung aus Vlies, Stöße und Ränder verkleben,
herstellen
und beseitigen.
Menge: 590,000 m2

**00.6 Abkleben von angrenzenden Bauteilen**
Abkleben von angrenzenden Bauteilen
Alle angrenzenden Bauteile, einschließlich Türrahmen,
Fuß-
und Soceklleisten, Anlagenteile und sonstiger
angrenzender
Oberflächen, sind laufend pro Meter mit rückstandsfrei
entfernbaren Klebeband sauber abzukleben und nach
Abschluss der Arbeitenordnungsgemäß zu entfernen.
Menge: 590,000 m

**00.7 Schutzabdeck. Fenster Tür Folie D 0,3mm herstellen beseitigen**
STLB-Bau 2026-04 034
Schutzabdeckung des Fensters und der Tür, einseitig,
Abdeckung aus Folie, Dicke 0,3 mm, herstellen und
beseitigen,
Arbeitshöhe der zu bearbeitenden oder zu bekleidenden
Fläche
bis 3,5 m über der Standfläche des hierfür
erforderlichen
Gerüstes.
Menge: 220,000 m2

### Titel 01 Putz- & Malerarbeiten

#### Bereich 01.01 Trockenbauwände

**01.01.1 Untergrund anschleifen entstauben Gipsplatte**
Anschleifen und Entstauben des Untergrundes aus
Gipsplatten,
über 3,5 bis 5,5 m über der Standfläche des hierfür
erforderlichen Gerüsts, Gerüst wird gesondert
vergütet, für
Tapezierarbeiten, Untergrund senkrecht.
Menge: 1175,000 m2

**01.01.2 Grundbesch GBS Wand**
STLB-Bau 2026-04 037
Grundbeschichtung mit wasserbasiertem
Grundbeschichtungsstoff (Tapetengrund), farblos, auf
Wand,
Untergrund Gipsplatten, Oberfläche glatt, vorh.
Spachtelung
Qualitätsstufe Q3, Arbeitshöhe der zu bearbeitenden
Fläche bis
5,5 m über der Standfläche des hierfür erforderlichen
Gerüstes,
Gerüst wird gesondert vergütet.
Menge: 1175,000 m2

**01.01.3 Tapete Wand Glasfaserwandbekl.**
STLB-Bau 2026-04 037
Tapezieren der Wand, aus grundierten Gipsfaserplatten,
vorh.
Spachtelung Qualitätsstufe Q3, mit
Glasfaserwandbekleidung
für nachträgliche Behandlung DIN EN 234, nachträgliche
Behandlung wird gesondert vergütet, glatt, Arbeitshöhe
der zu
bearbeitenden oder zu bekleidenden Fläche bis 5,5 m
über der
Standfläche des hierfür erforderlichen Gerüstes,
Gerüst wird
gesondert vergütet.
Menge: 1775,000 m2

**01.01.4 Tapete Leibung B 7,5 cm Glasfaserwandbekl.**
STLB-Bau 2026-04 037
Tapezieren der Leibung, aus grundierten
Gipsfaserplatten, vorh.
Spachtelung Qualitätsstufe Q3,
Breite Leibung '7,5' cm, mit Glasfaserwandbekleidung
für
nachträgliche Behandlung DIN EN 234, nachträgliche
Behandlung wird gesondert vergütet, glatt, Arbeitshöhe
der zu
bearbeitenden oder zu bekleidenden Fläche bis 3,5 m
über der
Standfläche des hierfür erforderlichen Gerüstes.
Menge: 50,000 m

**01.01.5 Anpassen Papierwandbekl. Wand angrenz. Bauteil eckig**
STLB-Bau 2026-04 037
Anpassen der Wandbekleidung,
fertige Papierwandbekleidung DIN EN 233, auf Wand, an
angrenzende Bauteile, eckig, Arbeitshöhe der zu
bearbeitenden
oder zu bekleidenden Fläche bis 3,5 m über der
Standfläche
des hierfür erforderlichen Gerüstes, Vorhaltung des
Gerüsts für
Arbeiten anderer AN wird gesondert vergütet.
Menge: 400,000 m

**01.01.6 Wandbeschichtung Glasfaserwandbekl. Dispersionsfarbe**
Erstbeschichtung an Wand, innen,
Untergrund Glasfaserwandbekleidung für nachträgliche
Behandlung,
Grundbeschichtung für Dispersionsfarbe, pigmentiert,
wasserbasiert, haftvermittelnd,
Zwischenbeschichtung aus Dispersionsfarbe,
wasserbasiert,
Schlussbeschichtung aus Dispersionsfarbe,
wasserbasiert,
lösemittelfrei, matt DIN EN 13300, Glanzgrad G3,
deckend,
Nassabriebbeständigkeit R-Klasse 1 DIN EN 13300,

RAL-9010 Reinweiß.

Arbeitshöhe der zu bearbeitenden oder zu bekleidenden
Fläche
bis 5,5 m über der Standfläche des hierfür
erforderlichen
Gerüstes, Gerüst wird gesondert vergütet.
Menge: 1775,000 m2

**01.01.7 Leibungsbeschichtung Glasfaserwandbekl. B 7,5 cm Dispersionsfarbe**
Erstbeschichtung an Leibung, innen, Untergrund
Glasfaserwandbekleidung für nachträgliche Behandlung,
Breite Leibung '7,5' cm,
Grundbeschichtung für Dispersionsfarbe, pigmentiert,
wasserbasiert, haftvermittelnd,
Zwischenbeschichtung aus Dispersionsfarbe,
wasserbasiert,
Schlussbeschichtung aus Dispersionsfarbe,
wasserbasiert,
lösemittelfrei, matt DIN EN 13300, Glanzgrad G3,
deckend,
Nassabriebbeständigkeit R-Klasse 1 DIN EN 13300,

RAL-9010 Reinweiß.

Arbeitshöhe der zu bearbeitenden oder zu bekleidenden
Fläche
bis 3,5 m über der Standfläche des hierfür
erforderlichen
Gerüstes.
Menge: 100,000 m

#### Bereich 01.02 Bestandsmauerwerk

**01.02.1 Untergrund prüfen auf Schad-Hohlstellen abklopfen Innenwand**
Untergrund prüfen auf Schad- und Hohlstellen, durch
Abklopfen,
Schadstellen und Rissverläufe markieren, an Innenwand,
Arbeitshöhe der zu bearbeitenden oder zu bekleidenden
Fläche
bis 5,5 m über der Standfläche des hierfür
erforderlichen
Gerüstes, Gerüst wird gesondert vergütet.
Menge: 325,000 m2

**01.02.2 Untergrund anschleifen absaugen vorh.Beschichtung**
STLB-Bau 2026-04 036
Anschleifen und Absaugen der vorh. Beschichtung,
Arbeitshöhe
der zu bearbeitenden Fläche bis 5,5 m über der
Standfläche
des hierfür erforderlichen Gerüsts, Untergrund
senkrecht.
Menge: 325,000 m2

**01.02.3 Schlitz/Fehlstelle füllen Innenwand H bis 5,5m Kalkzement-Normalputzm. B 5 cm T 5 cm**
STLB-Bau 2026-04 023
Schlitz/Fehlstelle füllen, in Innenwänden, innen,
Arbeitshöhe der
zu bearbeitenden Fläche bis 5,5 m, Gerüst wird
gesondert
vergütet, mit Kalkzement-Normalputzmörtel (GP),
Schlitzbreite '5' cm,
Schlitztiefe '5' cm.
Menge: 50,000 m

**01.02.4 Haftbrücke mineral. Innenwand Mauerwerk**
STLB-Bau 2026-04 023
Haftbrücke mineralisch, kunststoffvergütet, für später
aufzubringenden mineralischen Putz, auf Innenwand,
innen,
Untergrund Mauerwerk, Arbeitshöhe der zu bearbeitenden
oder
zu bekleidenden Fläche bis 5,5 m über der Standfläche
des
hierfür erforderlichen Gerüstes, Gerüst wird gesondert
vergütet.
Menge: 325,000 m2

**01.02.5 Unebenheit Wand Gips-Putzm.B1 D 5-10mm**
STLB-Bau 2026-04 023
Unebenheiten auf Wand, innen, ausgleichen mit
Gips-Putzmörtel B1 DIN EN 13279-1, Dicke über 5 bis 10
mm,
Untergrund Kalksandsteinmauerwerk, Arbeitshöhe der zu
bearbeitenden oder zu bekleidenden Fläche bis 5,5 m
über der
Standfläche des hierfür erforderlichen Gerüstes,
Gerüst wird
gesondert vergütet.
Menge: 325,000 m2

**01.02.6 Putzbewehrung Gittergewebe alkalibest. Innenwand**
STLB-Bau 2026-04 023
Putzbewehrung aus Gittergewebe, alkalibeständig, auf
Innenwand, Arbeitshöhe der zu bearbeitenden oder zu
bekleidenden Fläche bis 5,5 m über der Standfläche des
hierfür
erforderlichen Gerüsts, Gerüst wird gesondert vergütet.
Menge: 325,000 m2

**01.02.7 Innenputz einlagig Innenwand Kalkzement-Normalputzm. CSII D 10mm Q2 gefilzt**
STLB-Bau 2026-04 023
Einlagiges Innenputzsystem DIN 18550-2 auf Innenwand,
Putzgrund Mauerwerk, aus Kalkzement-Normalputzmörtel
(GP)
DIN EN 998-1, Druckfestigkeitsklasse CS II (1,5 bis 5
N/mm2),
Dicke 10 mm, Putzoberfläche Qualitätsstufe 2 (Q2),
gefilzt,
übliche Beanspruchung, Arbeitshöhe der zu
bearbeitenden oder
zu bekleidenden Fläche bis 5,5 m über der Standfläche
des
hierfür erforderlichen Gerüsts, Gerüst wird gesondert
vergütet.
Menge: 325,000 m2

**01.02.8 Kantenprofil Innenputz Stahl verz kunststoffbesch D 10mm**
STLB-Bau 2026-04 023
Kante im Innenputz mit Kantenprofil aus verzinktem
Stahl,
kunststoffbeschichtet, für Putzdicke 10 mm.
Menge: 25,000 m

**01.02.9 Erstbesch Wand Putz Dispersionsfarbe**
Erstbeschichtung an Wand, innen,
Untergrund Kalkzement-Putz, vorh.
Qualitätsstufe Oberfläche Q2,

Grundbeschichtung für Dispersionsfarbe, pigmentiert,
wasserbasiert, haftvermittelnd,

Schlussbeschichtung aus Dispersionsfarbe,
wasserbasiert, matt
DIN EN 13300, Glanzgrad G3, deckend,

Nassabriebbeständigkeit R-Klasse 1 DIN EN 13300,

RAL-9010 Reinweiß.

Arbeitshöhe der zu bearbeitenden oder zu bekleidenden
Fläche
bis 5,5 m über der Standfläche des hierfür
erforderlichen
Gerüstes, Gerüst wird gesondert vergütet.
Menge: 325,000 m2

#### Bereich 01.03 Bestandsstützen

**01.03.1 Überholungsbesch Stütze Sichtbeton SB2 Abwicklung 2 m Dispersionsfarbe**
Überholungsbeschichtung an Stütze, eckig, innen,
Untergrund
Sichtbeton - normale Anforderungen Klasse SB 2 gemäß
DBV-Merkblatt,

24 Stützen, Abwicklung der Bearbeitungsflächen je
Stütze bis '2'
m,
Schlussbeschichtung aus Dispersionsfarbe,
wasserbasiert,
lösemittelfrei, matt DIN EN 13300, Glanzgrad G3,
deckend,
Nassabriebbeständigkeit R-Klasse 1 DIN EN 13300,

RAL-9010 Reinweiß.

Arbeitshöhe der zu bearbeitenden oder zu bekleidenden
Fläche
bis 5,5 m über der Standfläche des hierfür
erforderlichen
Gerüstes, Gerüst wird gesondert vergütet, Ausführung
gemäß
Zeichnung.
Menge: 120,000 m

#### Bereich 01.04 Versiegelung

**01.04.1 Fugendichtung innen, Silikon, bis 25mm**
Elasto-plastische Verfugung der Anschlüsse mit
Dichtstoff auf
Silikonbasis, einschließlich Hinterfüllmaterial gemäß
DIN 18540
verfüllen.
weichelastisch, lösemittelfrei, anstrichverträglich
nach
DIN 52452,

inkl. reinigen, abkleben und grundieren.
Fugen anschließend glätten.

Fugenbreite: bis 15 mm
Menge: 1081,860 m

### Titel 03 Lackierarbeiten

**03.1 Schlussbesch Innentür beidseitig Stahl Maulweite/WD 175mm B 1250 mm H 2260 mm 2K-Acrylharzlack**
Schlussbeschichtung an Innentür, beidseitig, mit Zarge,
einflügelig, mit Falz/Doppelfalz, Untergrund
grundierter Stahl,
Maulweite/Wanddicke 175 mm,
Breite Nennmaß Wandöffnung '1250' mm,
Höhe Nennmaß Wandöffnung '2260' mm,
Schlussbeschichtung aus Acrylharzlack, 2-komponentig,
seidenmatt, deckend, Arbeitshöhe bis 3 m, Ausführung
gemäß
Zeichnung.

RAL-Ton nach Wahl AG, nach Bemusterung
Menge: 7,000 St

**03.2 Schlussbesch Innentür beidseitig Stahl Maulweite/WD 175mm B 1250 mm H 2260 mm 2K-Acrylharzlack**
Schlussbeschichtung an Innentür, beidseitig, mit Zarge,
einflügelig, mit Falz/Doppelfalz, Untergrund
grundierter Stahl,
Maulweite/Wanddicke 250 mm,
Breite Nennmaß Wandöffnung '1250' mm,
Höhe Nennmaß Wandöffnung '2260' mm,
Schlussbeschichtung aus Acrylharzlack, 2-komponentig,
seidenmatt, deckend, Arbeitshöhe bis 3 m, Ausführung
gemäß
Zeichnung.

RAL-Ton nach Wahl AG, nach Bemusterung
Menge: 9,000 St

**03.3 Schlussbesch Innentür beidseitig Stahl Maulweite/WD 250mm B 2010 mm H 2260 mm 2K-Acrylharzlack**
Schlussbeschichtung an Innentür, beidseitig, mit Zarge,
2-flügelig, mit Falz/Doppelfalz, Untergrund
grundierter Stahl,
Maulweite/Wanddicke 250 mm,
Breite Nennmaß Wandöffnung '2010' mm,
Höhe Nennmaß Wandöffnung '2260' mm,
Schlussbeschichtung aus Acrylharzlack, 2-komponentig,
seidenmatt, deckend, Arbeitshöhe bis 3 m, Ausführung
gemäß
Zeichnung.

RAL-Ton nach Wahl AG, nach Bemusterung
Menge: 5,000 St

**03.4 Schlussbesch Innentür beidseitig Stahl Maulweite/WD 175mm B 2010 mm H 2260 mm 2K-Acrylharzlack**
Schlussbeschichtung an Innentür, beidseitig, mit Zarge,
2-flügelig, mit Falz/Doppelfalz, Untergrund
grundierter Stahl,
Maulweite/Wanddicke 175 mm,
Breite Nennmaß Wandöffnung '2010' mm,
Höhe Nennmaß Wandöffnung '2260' mm,
Schlussbeschichtung aus Acrylharzlack, 2-komponentig,
seidenmatt, deckend, Arbeitshöhe bis 3 m, Ausführung
gemäß
Zeichnung.

RAL-Ton nach Wahl AG, nach Bemusterung
Menge: 2,000 St

### Titel 04 Regiearbeiten

*Hinweis*
Stundensatz für Leistungen, welche nicht in den
Positionen der
"Innenputz- & Malerarbeiten" erfasst sind und nur auf
ausdrückliche Anweisung der Bauleitung gegen Nachweise
zur
Ausführung kommen.

ABRECHNUNGSHINWEIS
Stundenlöhne enthalten die Zulagen für Überstunden.

Mit den Stundenlöhnen sind im Weiteren Fahrkosten,
Aufwendungen für Verpflegung, Übernachtung sowie
Kleinmaterialien, Einsatz von Kleinmaschinen und
Verbrauchsmaterialien usw. abgegolten.

Ein Anspruch auf Ableistung der nachstehend genannten
Stunden besteht generell nicht.

Ein Vergütungsanspruch für Zeitaufwendungen entsteht
nur,
wenn die voraussichtlich benötigten Aufwendungen vor
Arbeitsausführung von der Bauleitung
bestätigt/beauftragt
wurden.

Für einfache Tätigkeiten, wie Transport, Reinigung,
Stemm- und
Abbrucharbeiten etc., gelangen grundsätzlich nur die
Stundensätze für Bauhelfer zur Abrechnung.

Die vom AN angegebenen Stundensätze werden als
Grundlage
wechselseitiger Zeitaufwandsverrechnung zwischen AN
und AG
herangezogen.

**04.1 Bauvorarbeiter/-in sämtliche Kosten/Zuschläge**
STLB-Bau 2026-04 091
Stundenlohnarbeiten durch Bauvorarbeiter/-in
der Verrechnungssatz für die jeweilige Arbeitskraft
umfasst
sämtliche Aufwendungen wie Lohn- und Gehaltskosten,
Lohn-
und Gehaltsnebenkosten, Zuschläge, lohngebundene und
lohnabhängige Kosten, sonstige Sozialkosten,
Gemeinkosten,
Wagnis und Gewinn.
Menge: 5,000 h

**04.2 Baufacharbeiter/-in sämtliche Kosten/Zuschläge**
STLB-Bau 2026-04 091
Stundenlohnarbeiten durch Baufacharbeiter/-in
der Verrechnungssatz für die jeweilige Arbeitskraft
umfasst
sämtliche Aufwendungen wie Lohn- und Gehaltskosten,
Lohn-
und Gehaltsnebenkosten, Zuschläge, lohngebundene und
lohnabhängige Kosten, sonstige Sozialkosten,
Gemeinkosten,
Wagnis und Gewinn.
Menge: 10,000 h

**04.3 Bauhelfer/-in sämtliche Kosten/Zuschläge**
STLB-Bau 2026-04 091
Stundenlohnarbeiten durch Bauhelfer/-in
der Verrechnungssatz für die jeweilige Arbeitskraft
umfasst
sämtliche Aufwendungen wie Lohn- und Gehaltskosten,
Lohn-
und Gehaltsnebenkosten, Zuschläge, lohngebundene und
lohnabhängige Kosten, sonstige Sozialkosten,
Gemeinkosten,
Wagnis und Gewinn.
Menge: 10,000 h

USt %: 19,00
